# Betriebsdienst
Angebotsaufforderung (GAEB DA XML 3.2, DA83)
Projekt: B-646
Währung: EUR
Auftraggeber: Autobahn GmbH des Bundes, Niederlassung Nord (Hamburg), Außenstelle Lübeck, AdB-NL Nord, Schwertfeger Str.33, 23556 Lübeck, Schwertfeger Straße 33, 23556 Lübeck
Erstellt mit: GXML Toolbox V3.3 R20230829, iTWO_64 V25.0.772, 24.08.2026

## 02 HL - Winterdienst - 2026-ff_AM Scharbeutz - Los 2
Datum: 24.08.2026
WaGr: 99_99_01

### Abschnitt 00 AM Scharbeutz

#### Unterabschnitt 00.00 Winterdienst

**00.00.0001 Stellung, Vorhaltung, Betrieb eines WD- Fzg.**
Stellung, Vorhaltung, Unterhaltung und Betrieb eines Winterdienstfahrzeuges inkl. aller Treib- und Schmierstoffe, für den Einsatz von FS 30 Streuung einschließlich des erforderlichen Personals.
Die Postition beinhaltet die Winterdienstsaison 2026/2027, 2027/2028, 2028/2029, 2029/2030.
Die Abrechnung erfolgt pro Fahrzeug mit 1,0 Stck je Einsatzmonat innerhalb der jeweiligen Winterdienstsaison.
Weitere Details gemäß Leistungsbeschreibung.
Menge: 24,000 St

**00.00.0002 Einweisung und Vorstellung der WD-Fahrzeuge**
Einweisung des Personals und Vorstellung des WD-Fahrzeuges.
Vor jeder Winterdienstsaison wird eine Einweisung des vorgesehenden Winterdienstperonal durch die AM Sarbeutz durchgeführt. Bei der Einweisung stellt der AN dem AG das einzusetzende Fahrzeug vor. Sämtliche für den Winterdienst vorgesehenen Personen sowie Fahrzeuge sind zur Einweisung für die Dauer von ca. 2-3 Stunden vor Beginn der Winterdienstsaison zur AM Scharbeutz zu entsenden. Die Vergütung erfolgt für das im Winterdienst einzusetzende Fahrzeug einschließlich des dafür vorgesehene Personals je Winterdienstsaison mit 1 Stück.
Menge: 4,000 St

**00.00.0003 An- und Abfahrt**
An- und Abfahrt
An- und Abfahrt zum Winterdiesteinsatz nach Abruf des AG.
Vergütet wird eine An- und Abfahrt je Einsatz/Abruf, auch wenn ein Einsatz über 0:00 Uhr hinausgeht.
Menge: 80,000 St

**00.00.0004 Streuen werktags**
Streuen werktags 0:00 bis 24:00 Uhr.
Streuen auf Bundesautobahnen von Montag bis Samstag in der Zeit von 0:00 bis 24:00 Uhr.
Einsatzzeiten wie der Auf- und Abbau der Winterdienstgeräte, die Beladung und Entleerung des Streuers, die Reinigung des Fahrzeuges und der Geräte,  sowie Wartezeiten auf Grund von Wartung und Reparatur der Winterdienstgeräte werden über diese Position abgerechnet.
Weitere Details gemäß Leistungsbeschreibung.
Menge: 200,000 h

**00.00.0005 Streuen Sonn- u. Feiertag**
Streuen an Sonn- und Feiertagen 0:00 bis 24:00 Uhr.
Streuen auf Bundesautobahnen Sonntags und an Feiertagen in der Zeit von 0:00 bis 24:00 Uhr.
Einsatzzeiten wie der Auf- und Abbau der Winterdienstgeräte, die Beladung und Entleerung des Streuers, die Reinigung des Fahrzeuges und der Geräte,  sowie Wartezeiten auf Grund von Wartung und Reparatur der Winterdienstgeräte werden über diese Position abgerechnet.
Weitere Details gemäß Leistungsbeschreibung.
Menge: 100,000 h

**00.00.0006 Räum. u. Str. werktags**
Räumen und Streuen werktags 0:00 bis 24:00 Uhr.
Gleichzeitiges Räumen und Streuen auf Bundesautobahnen von Montag bis Samstag in der Zeit von 0:00 bis 24:00 Uhr.
Einsatzzeiten wie der Auf- und Abbau der Winterdienstgeräte, die Beladung und Entleerung des Streuers, die Reinigung des Fahrzeuges und der Geräte,  sowie Wartezeiten auf Grund von Wartung und Reparatur der Winterdienstgeräte werden über diese Position abgerechnet.
Weitere Details gemäß Leistungsbeschreibung.
Menge: 100,000 h

**00.00.0007 Räum. u. Str. Sonn-u. Feiertag**
Räumen und Streuen Sonn- und Feiertag 0:00 bis 24:00 Uhr.
Gleichzeitiges Räumen und Streuen auf Bundesautobahnen an Sonn- und Feiertagen in der Zeit von 0:00 bis 24:00 Uhr.
Einsatzzeiten wie der Auf- und Abbau der Winterdienstgeräte, die Beladung und Entleerung des Streuers, die Reinigung des Fahrzeuges und der Geräte,  sowie Wartezeiten auf Grund von Wartung und Reparatur der Winterdienstgeräte werden über diese Position abgerechnet.
Weitere Details gemäß Leistungsbeschreibung.
Menge: 100,000 h
